# Recambio cuchilla cortatubos DN 50 a DN 140 - de Masa

- Propiedad del archivo: CONSTRUNARIO
- Formato: FIEBDC-3/2012
- Programa: Construnario Versión 3.51
- Fecha de los precios: 18/07/2017
- Divisa: EUR

**613043** u Recambio cuchilla cortatubos DN 50 a DN 140 - de Masa
Precio: 111.72
Recambio cuchilla cortatubos DN 50 a DN 140
