# Cortatubos para PE DN 20 a DN 40 SDR11 - de Masa

- Propiedad del archivo: CONSTRUNARIO
- Formato: FIEBDC-3/2012
- Programa: Construnario Versión 3.51
- Fecha de los precios: 18/07/2017
- Divisa: EUR

**613044** u Cortatubos para PE DN 20 a DN 40 SDR11 - de Masa
Precio: 148.20
Cortatubos para PE DN 20 a DN 40 SDR11
