# Cortatubos para PE DN 20 a DN 63 SDR11 - de Masa

- Propiedad del archivo: CONSTRUNARIO
- Formato: FIEBDC-3/2012
- Programa: Construnario Versión 3.51
- Fecha de los precios: 15/02/2018
- Divisa: EUR

**613046** u Cortatubos para PE DN 20 a DN 63 SDR11 - de Masa
Precio: 221.16
Cortatubos para PE DN 20 a DN 63 SDR11
