# FWDPA - para Frialen SA-UNI - de Masa

- Propiedad del archivo: CONSTRUNARIO
- Formato: FIEBDC-3/2012
- Programa: Construnario Versión 3.51
- Fecha de los precios: 15/02/2018
- Divisa: EUR

**613596** u FWDPA - para Frialen SA-UNI - de Masa
Precio: 210.13
Para la conexión a un manómetro en la prueba de presión de armaduras FRIALEN® DAA, DAP, DAA-TL, DA–TL/RE d1 = 63-315. Medida de conexión a rosca hembra R 1/4”
