# Recambio cuchilla cortatubos DN 20 a DN 63 - de Masa

- Propiedad del archivo: CONSTRUNARIO
- Formato: FIEBDC-3/2012
- Programa: Construnario Versión 3.51
- Fecha de los precios: 18/07/2017
- Divisa: EUR

**613042** u Recambio cuchilla cortatubos DN 20 a DN 63 - de Masa
Precio: 41.04
Recambio cuchilla cortatubos DN 20 a DN 63
