# Te igual corta - DN 125 - de Masa

- Propiedad del archivo: CONSTRUNARIO
- Formato: FIEBDC-3/2012
- Programa: Construnario Versión 3.51
- Fecha de los precios: 15/02/2018
- Divisa: EUR

**TBE11125** Te igual corta - DN 125 - de Masa
Precio: 40.94
-Accesorios inyectados para uso en aplicaciones de agua y gas -Presión de servicio máxima admisible: 16 bar (agua)/ 10 bar (gas) - Fabricado en PE100 negro SDR 11 - Accesorios fabricados según las normas UNE EN 12201 para abastecimientos de agua y UNE EN 1555 para conducción de gas - Para soldadura a tope
