# Ultragrip - Uniones reducidas - DN 400 / 450 - de Masa

- Propiedad del archivo: CONSTRUNARIO
- Formato: FIEBDC-3/2012
- Programa: Construnario Versión 3.51
- Fecha de los precios: 16/02/2018
- Divisa: EUR

**152400450000** u Ultragrip - Uniones reducidas - DN 400 / 450 - de Masa
Precio: 2441.42
- Tolerancia (mm): Extremo pequeño: 398.0 - 442.0 Extremo grande: 448.0 - 492.0 -Presión de servicio máxima admisible: 10 bar (agua)/ no apto para gas Precios con junta de EPDM, para nitrilo consultar. Permite convertirla en no autoblocante. Utiliza misma mordaza para todo tipo de materiales compatibles. Para aplicaciones en PE y PVC. Material: cuerpo de fundición revestido con Rilsan Nylon 11. Revestimiento de tornillos: capa de lubricante en seco. Revestimiento de tuercas: Decromet. Mordaza: copolímero de acetal. Juntas: EPDM para aplicaciones en agua, nitrilo para aplicaciones en gas.
