# FWSR - Llave 1/2" - de Masa

- Propiedad del archivo: CONSTRUNARIO
- Formato: FIEBDC-3/2012
- Programa: Construnario Versión 3.51
- Fecha de los precios: 28/09/2017
- Divisa: EUR

**613610** u FWSR - Llave 1/2" - de Masa
Precio: 67.26
- Para el accionamiento del taladro de la toma en carga de salida en paralelo. Incluye llave de carraca y conector Allen.
