# Bote limpiador 0,75 Litros - de Masa

- Propiedad del archivo: CONSTRUNARIO
- Formato: FIEBDC-3/2012
- Programa: Construnario Versión 3.51
- Fecha de los precios: 18/07/2017
- Divisa: EUR

**614001** u Bote limpiador 0,75 Litros - de Masa
Precio: 24.51
- Producto específico para una óptima limpieza y desoxidación del PE. Alta volatilidad, 99,9% alcohol.
