# FWPM - Marcador indeleble color plateado - de Masa

- Propiedad del archivo: CONSTRUNARIO
- Formato: FIEBDC-3/2012
- Programa: Construnario Versión 3.51
- Fecha de los precios: 15/02/2018
- Divisa: EUR

**613069** u FWPM - Marcador indeleble color plateado - de Masa
Precio: 72.68
- Para el marcado de tubos PE – AD y PE–X color plata. -- Contenido de cada paquete: 10 unidades.
