# FWSS - Llave para accionamiento de la toma en carga - FRIALEN DN90-DN315 - de Masa

- Propiedad del archivo: CONSTRUNARIO
- Formato: FIEBDC-3/2012
- Programa: Construnario Versión 3.51
- Fecha de los precios: 15/02/2018
- Divisa: EUR

**613250** u FWSS - Llave para accionamiento de la toma en carga - FRIALEN DN90-DN315 - de Masa
Precio: 27.93
- Para el accionamiento del taladro de la toma en carga según la dimensión DN1 de las tomas DAA, DAA-TL (mirar lista de precios de accesorio de seguridad FRIALEN®). SW17 es también apropiado para el accionamiento del taladro para todas las SAB.
