# RRC - Redondeador RRC90 - de Masa

- Propiedad del archivo: CONSTRUNARIO
- Formato: FIEBDC-3/2012
- Programa: Construnario Versión 3.51
- Fecha de los precios: 15/02/2018
- Divisa: EUR

**613029** u RRC - Redondeador RRC90 - de Masa
Precio: 1396.50
Para redondear tubo pinzados de PE-AD y PE-Xa de DN 63 a DN 180. El RRC90 es un redondeador universal para DN63, DN 75 y DN 90. Se pueden acoplar medias lunas reductoras para crear diferentes configuraciones. Incluye llave para activar el redondeador universal. El RRC110 a RRC180 se utiliza específicamente en cada diámetro DN 100, DN 125, DN 160 y DN 180.
