# Pinzador SQM 63 - de Masa

- Propiedad del archivo: CONSTRUNARIO
- Formato: FIEBDC-3/2012
- Programa: Construnario Versión 3.51
- Fecha de los precios: 15/02/2018
- Divisa: EUR

**613025** u Pinzador SQM 63 - de Masa
Precio: 334.88
- Pinzador para corte temporal en tubos de PE-AD y PE-Xa en DN 63 a DN 125 en SDR 11 y SDR 17,6. Cumple con la DVGW GW 332.
