# CLAMP 180 - Elemento fijador adicional - de Masa

- Propiedad del archivo: CONSTRUNARIO
- Formato: FIEBDC-3/2012
- Programa: Construnario Versión 3.51
- Fecha de los precios: 18/07/2017
- Divisa: EUR

**613022** u CLAMP 180 - Elemento fijador adicional - de Masa
Precio: 365.09
Alineador con ajuste de ángulo (45° y 90°), y dos elementos fijadores para manguitos, reducciones y codos de DN 63, DN 90, DN 125 y DN180. Se pueden acoplar medias lunas reductoras para crear diferentes configuraciones. Se suministra en una práctica bolsa. El alineador se puede expandir con elementos fijadores adicionales para uso cuádruple de DN 63, DN 90, DN 125 y DN 160. Se necesitarían dos alineadores adicionales. Disponible elemento de extensión en Té para fijación y alineación. Variante con un solo alineador. Elementos fijadores adicionales pueden acoplasrse para fijación doble en acometidas. Medias lunas de reducción para DN 110 y DN 160. Se necesita un juego de media luna para cada elemento fijador.
