# DAV-TL - DN355-400/50 - de Masa

- Propiedad del archivo: CONSTRUNARIO
- Formato: FIEBDC-3/2012
- Programa: Construnario Versión 3.51
- Fecha de los precios: 15/03/2016
- Divisa: EUR

**616465** u DAV-TL - DN355-400/50 - de Masa
Precio: 390.36
Para adaptación variable a todos los diámetros de tubo en el rango indicado mediante el dispositivo de sujeción FRIALEN FRIATOP (ver gama de productos FRIATOOLS). Husillo de accionamiento de acero fino 1.4305. No se necesita re-aislamiento. Para taladrado sin fugas ni virutas hasta 16 bar (agua) o 10 bar (gas). Taladro integrado con tope metálico superior e inferior, guiado en casquillo metálico. Con resistencia calefactora vista para una transmisión óptima del calor. Válvula de corte de servicio libre de mantenimiento, accionable con varilla (p. ej. FRIALEN EBS). El extremo macho inyectado está dimensionado para realizar hasta dos soldaduras. Utilizar llave de cuadradillo tamaño 14.
