# Frialoc - Válvula de corte Frialoc de PE - Ø 200 - de Masa

- Propiedad del archivo: CONSTRUNARIO
- Formato: FIEBDC-3/2012
- Programa: Construnario Versión 3.51
- Fecha de los precios: 15/03/2016
- Divisa: EUR

**616453** u Frialoc - Válvula de corte Frialoc de PE - Ø 200 - de Masa
Precio: 2285.95
Adecuadas para la ejecución de sistemas de tuberías plásticas. Gracias al mecanismo innovador se puede lograr un cierre fiable con sólo 9 o 14 vueltas y sin aplicar más fuerza. El accionamiento es de muy poco desgaste. El flujo forzado evita espacios muertos y estancamiento. La pequeña área de sellado minimiza el crecimiento de gérmenes. El paso libre corresponde al tubo de conexión SDR11 (excepto DN 200 a 250). Cada válvula de corte FRIALOC PE individual se somete a ensayos completos en fábrica. La válvula se opera con el kit de montaje FBS. Para llaves de cuadradillo tamaño 19. Utilizable sólo para agua. Registrado por DVGW bajo el nº. de registro DW-6210BT0171
