# DAP - DN1 125 - DN2 32 - DN3 50 - de Masa

- Propiedad del archivo: CONSTRUNARIO
- Formato: FIEBDC-3/2012
- Programa: Construnario Versión 3.51
- Fecha de los precios: 15/03/2016
- Divisa: EUR

**615711** u DAP - DN1 125 - DN2 32 - DN3 50 - de Masa
Precio: 91.78
Para integración horizontal, ahorrando espacio. Para el taladrado sin fugas ni virutas hasta 10 bar (gas) o 16 bar (agua). Taladrado integrado con tope superior e inferior guiado en casquillo metálico. Con resistencia calefactora vista para una transmisión óptima del calor. Tapón de cierre con junta anular autoselante interiormente. Esfera soldable (DN3 40 = MV DN40; DN3 50 = K). Se puede comprobar la estanqueidad antes de taladrar con adaptador de prueba de presión y llave de accionamiento (ver gama de productos FRIATOOLS). La salida inyectada está dimensionada para realizar hasta dos soldaduras.
