# SA-TL UNI - DN1 250-280 - DN2 160 - de Masa

- Propiedad del archivo: CONSTRUNARIO
- Formato: FIEBDC-3/2012
- Programa: Construnario Versión 3.51
- Fecha de los precios: 17/07/2017
- Divisa: EUR

**616556** u SA-TL UNI - DN1 250-280 - DN2 160 - de Masa
Precio: 519.14
- Presión de servicio máxima admisible 16 bar (agua)/10 bar (gas). - Precio a consultar. Nueva toma simple de diseño compacto con espira calefactora vista para una óptima transmisión de calor. Zonas de soldadura extra anchas. Libre de virutas e irregularidades para un máximo comportamiento hidráulico. La perforación se realiza con poco esfuerzo. Se debe instalar con la herramienta UNITOP (ver gama de productos FRIATOOLS). Alternativa con conexión para prueba de presión para comprobación de una soldadura correcta.
