# UFLG - PE 100 - SDR11 - DN 32-20 - de Masa

- Propiedad del archivo: CONSTRUNARIO
- Formato: FIEBDC-3/2012
- Programa: Construnario Versión 3.51
- Fecha de los precios: 14/03/2016
- Divisa: EUR

**615733** u UFLG - PE 100 - SDR11 - DN 32-20 - de Masa
Precio: 60.93
- Presión de servicio máxima admisible 5 bar (gas). Transición compacta para acometidas de abastecimiento de gas licuado. Boca de PE-AD con resistencia calefactora vista para una transmisión óptima del calor, gran profundidad de inserción, amplia zona de soldadura y zonas frías para evitar el flujo de material fundido en el extremo y en el área de transición. Extremo de cobre de unión permanente y anclado contra rotaciones en PEAD. No se puede separar ni girar. Geometría autsellante, densidad patentada sin justa elastomérica. Fabricado en SF Cu-F25, DIN 1057. Se puede unir a la conducción del tubo mediante manguito. Posibilita una ejecución sin dispositivos de sujeción-alineadores. Registrado por DVGW. Reg. N1 DV-7501AU2256
