# PE 100 SDR11 - DN 63-40 - de Masa

- Propiedad del archivo: CONSTRUNARIO
- Formato: FIEBDC-3/2012
- Programa: Construnario Versión 3.51
- Fecha de los precios: 14/02/2018
- Divisa: EUR

**616422** u PE 100 SDR11 - DN 63-40 - de Masa
Precio: 13.77
- Presión de servicio máxima admisible 16 bar (agua)/10 bar (gas). Tubo para pieza en T SDR11. Con resistencia calefactora vista para una transmisión óptima del calor, con gran profundidad de inserción, con zonas de soldadura extra anchas así como zonas frías para evitar el flujo de material fundido en los extremos y en el centro. Posibilita una ejecución sin dispositivos de sujeción-alineadores. La salida inyectada es adecuada para conectar manguitos UB ó MB. Zonas de soldadura separadas.
