# PE100 - SDR 11 - Tipo A/D - VN 40-55- DN 63 - de Masa

- Propiedad del archivo: CONSTRUNARIO
- Formato: FIEBDC-3/2012
- Programa: Construnario Versión 3.51
- Fecha de los precios: 14/03/2016
- Divisa: EUR

**616209** u PE100 - SDR 11 - Tipo A/D - VN 40-55- DN 63 - de Masa
Precio: 239.14
Manguito largo Frialong con parada de gas integrada. El monitor de flujo de gas corta el flujo de gas automáticamente en caso de daño del tubo p.e. por trabajos de excavadora o taladradora. Con resistencia calefactora vista para una transmisión óptima del calor, con gran profundidad de inserción, con zonas de soldadura extra anchas así como zonas frías para evitar el flujo de material fundido en los extremos y en el centro. Posibilita una ejecución sin dispositivos de sujeción-alineadores. El tipo Universal U cubre de manera óptima los requisitos prácticos en el rango de presión de servicio y el caudal necesario. Los tipos A/D, S y UUE y Z disponen de válvula de exceso de flujo.Marca de verificación DVGW del monitor de flujo de gas Sentry GS: DG-4360BP0060.
