# FRIALEN KM-XL - Manguito con anillo cónico - Ø355 - de Masa

- Propiedad del archivo: CONSTRUNARIO
- Formato: FIEBDC-3/2012
- Programa: Construnario Versión 3.51
- Fecha de los precios: 13/04/2016
- Divisa: EUR

**616535** u FRIALEN KM-XL - Manguito con anillo cónico - Ø355 - de Masa
- Precio a consultar. Ensamblaje fácil y rápido, también como manguito insertable y con espacio limitado. Rango de diámetros variable para cubrir condiciones de tolerancia grandes del diámetro exterior del tubo y ovalidad. Con anillo cónico flexible de soldadura para el ensamblaje rápido. La instalación se realiza sin equipo de fijación ni redondeador. Minimización mecánica del hueco de la unión gracias al sistema de anillo flexible. Equipo de tensado integrado para el ensamblaje y la minimización del hueco. Resistencia calefactora fija vista para la transmisión óptima del calor durante la soldadura, amplias zonas de soldadura, así como zonas frías para evitar el flujo de material fundido en los extremos y el centro y facilitar la guia e inserción del tubo. El KM-XL sólo se puede soldar con FRIAMAT XL (ver gama de productos FRIATOOLS). Las demás medidas o presiones de servicio admitidas para los accesorios, así como medidas especiales, bajo consulta.
