# FRIALEN Manguitos largos con topes fáciles de quitar - DN50 - de Masa

- Propiedad del archivo: CONSTRUNARIO
- Formato: FIEBDC-3/2012
- Programa: Construnario Versión 3.51
- Fecha de los precios: 13/04/2016
- Divisa: EUR

**615608** u FRIALEN Manguitos largos con topes fáciles de quitar - DN50 - de Masa
Precio: 21.01
El manguito con un plus de seguridad. Con resistencia calefactora vista para una transmisión óptima del calor, con profundidad de inserción extra larga, con zonas de soldadura extra anchas así como zonas frías para evitar el flujo de material fundido en los extremos y en el centro. Posibilita ejecución sin dispositivos de sujeción-alineadores. Con testigos de fusión para controlar visualmente la soldadura. Para la mejor instalación de tubería libre de tensiones. Recomendado para instalaciones de tubería en rollo.
