# FRIALEN UB SDR9 - Manguitos sin tope - DN 450 - de Masa

- Propiedad del archivo: CONSTRUNARIO
- Formato: FIEBDC-3/2012
- Programa: Construnario Versión 3.51
- Fecha de los precios: 13/02/2018
- Divisa: EUR

**616447** u FRIALEN UB SDR9 - Manguitos sin tope - DN 450 - de Masa
Precio: 563.64
Con resistencia calefactora vista para una transmisión óptima del calor, con gran profundidad de inserción, con zonas de soldadura extra anchas así como zonas frías para evitar el flujo de material fundido en los extremos y en el centro. Posibilita una ejecución sin dispositivos de sujeción-alineadores. Con testigos de fusión para controlar visualmente la soldadura. Diámetro DN 400 - DN 450 con técnica de precalentamiento de uso opcional; para DN 500 a DN 630 requerida para la instalación. Diámetros especiales, rangos de presión y diseños bajo consulta.
