# Brida de acero galvanizado PN16 (DIN 2502) MOP 16 BAR -Ĝ Tubo 225 - de Masa

- Propiedad del archivo: CONSTRUNARIO
- Formato: FIEBDC-3/2012
- Programa: Construnario Versión 3.51
- Fecha de los precios: 13/02/2018
- Divisa: EUR

**311225016055G** u Brida de acero galvanizado PN16 (DIN 2502) MOP 16 BAR -Ĝ Tubo 225 - de Masa
Precio: 40.42
- PN: 10 - Ĝ Tubo: 225 - DN: 200 - Nş agujeros: 12
