# Brida de acero galvanizado PN16 (DIN 2502) MOP 16 BAR - Ĝ Tubo 450-500 - de Masa

- Propiedad del archivo: CONSTRUNARIO
- Formato: FIEBDC-3/2012
- Programa: Construnario Versión 3.51
- Fecha de los precios: 13/02/2018
- Divisa: EUR

**311500016155G** u Brida de acero galvanizado PN16 (DIN 2502) MOP 16 BAR - Ĝ Tubo 450-500 - de Masa
Precio: 262.34
- PN: 10 - Ĝ Tubo: 450-500 - DN: 500 - Nş agujeros: 20
