# SPAK - Cap para balón obturador - Ø 75 - de Masa

- Propiedad del archivo: CONSTRUNARIO
- Formato: FIEBDC-3/2012
- Programa: Construnario Versión 3.51
- Fecha de los precios: 15/03/2016
- Divisa: EUR

**612311** u SPAK - Cap para balón obturador - Ø 75 - de Masa
Precio: 14.76
Con resistencia calefactora vista para una transmisión óptima del calor, una profundidad de inserción mayor, zonas de soldadura extra anchas y zonas frías sin corriente de soldadura en la parte exterior.
