# SPA-TL - Armadura para balón obturador Top-Loading - Ø 250-315 G 2 1/2" - de Masa

- Propiedad del archivo: CONSTRUNARIO
- Formato: FIEBDC-3/2012
- Programa: Construnario Versión 3.51
- Fecha de los precios: 15/03/2016
- Divisa: EUR

**615395** u SPA-TL - Armadura para balón obturador Top-Loading - Ø 250-315 G 2 1/2" - de Masa
Precio: 158.84
Para la adaptación variable a todos los diámetros de tubo en el rango indicado mediante el dispositivo de sujeción FRIALEN FRIATOP (ver gama de productos FRIATOOLS). Accesorio compacto para alojar equipos sopladores convencionales. Montura de PE-AD con resistencia calefactora vista para una transmisión óptima del calor. Roscas exterior e interior de latón de unión permanente y ancladas contra rotaciones en PE-AD. Incluye tapón de latón con cuadrado encastrado. Protección contra acceso a la esfera a través de la tapa roscada incluida o soldando un FRIALEN SPAK. Rosca según DIN ISO 228. Rango de medidas desde DN 250 hasta DN 560 soldable como estándar mediante el método Top-Loading. Tome nota por favor del grosor de pared máximo admitido para la derivación en el rango de medidas > DN 315 - DN 560. Contacte eventualmente con el fabricante del equipo de taladrado. Observe las indicaciones del fabricante del soplador.
