# SPA - Armadura para balón obturador - Ø 180 - de Masa

- Propiedad del archivo: CONSTRUNARIO
- Formato: FIEBDC-3/2012
- Programa: Construnario Versión 3.51
- Fecha de los precios: 15/03/2016
- Divisa: EUR

**612754** u SPA - Armadura para balón obturador - Ø 180 - de Masa
Precio: 111.88
Accesorio compacto para alojar balones de obturación convencionales. Montura de PE-AD con resistencia calefactora vista para una transmisión óptima del calor. Roscas exterior e interior de latón de unión permanente y ancladas contra rotaciones en PE-AD. Incluye tapón de latón con cuadradillo encastrado. Protección contra acceso a la esfera a través de la tapa roscada incluida o soldando un FRIALEN SPAK (para DN 63 con tapa K). Rosca según DIN ISO 228.
