# VAM-RG-TL - Ø 250/315-2” - de Masa

- Propiedad del archivo: CONSTRUNARIO
- Formato: FIEBDC-3/2012
- Programa: Construnario Versión 3.51
- Fecha de los precios: 15/03/2016
- Divisa: EUR

**615470** u VAM-RG-TL - Ø 250/315-2” - de Masa
Precio: 343.40
Para adaptación variable a todos los diámetros de tubo en el rango indicado mediante el dispositivo de sujeción FRIALEN FRIATOP (ver gama de productos FRIATOOLS). Accesorio compacto. Montura de PE-AD con resistencia calefactora vista para una transmisión óptima del calor. Transición de fundición roja de unión permanente y anclada contra rotaciones en PE-AD. Para alojar válvulas convencionales de latón. Rango de medidas desde DN 250 hasta DN 560 soldable como estándar mediante el método Top-Loading. Observe por favor el grosor de pared máximo admisible para la derivación dentro de la gama de medidas > DN 315 - DN 560. Unión de transición comprobada por DVGW. Reg. nº DV-7501AU2258
