# VAM-RG - Ø 180-11/2" - de Masa

- Propiedad del archivo: CONSTRUNARIO
- Formato: FIEBDC-3/2012
- Programa: Construnario Versión 3.51
- Fecha de los precios: 18/07/2017
- Divisa: EUR

**612774** u VAM-RG - Ø 180-11/2" - de Masa
Precio: 251.24
Componente compacto. Montura de PE-AD con resistencia calefactora vista para una transmisión óptima del calor. Transición de fundición roja de unión permanente y anclada contra rotaciones en PE-AD. Para alojar válvulas convencionales de latón.
