# DAA-TL - Ø 160/210 - de Masa

- Propiedad del archivo: CONSTRUNARIO
- Formato: FIEBDC-3/2012
- Programa: Construnario Versión 3.51
- Fecha de los precios: 18/07/2017
- Divisa: EUR

**615531** u DAA-TL - Ø 160/210 - de Masa
Precio: 155.56
- Presión de servicio máxima admisible 16 bar (agua)/ 10 bar (gas). Para adaptación variable a todos los diámetros de tubo en el rango indicado mediante el dispositivo de sujeción FRIALEN FRIATOP (ver gama de productos FRIATOOLS). Para taladrado sin fugas ni virutas hasta 16 bar (agua)/10 bar (gas). Taladro integrado con tope superior e inferior, guiado en casquillo metálico. Con resistencia calefactora vista para una transmisión óptima del calor. Tapón de cierre con junta anular sellante interiormente. Esfera soldable (DN3 50 = K). Se puede comprobar la estanqueidad antes de taladrar. Para adaptador de prueba de presión y llave de accionamiento (ver gama de productos FRIATOOLS). La salida inyectada está dimensionada para realizar hasta dos soldaduras. Otras dimensiones de salida con manguitos reductores MR.
