# DAA - Ø 50-20 - de Masa

- Propiedad del archivo: CONSTRUNARIO
- Formato: FIEBDC-3/2012
- Programa: Construnario Versión 3.51
- Fecha de los precios: 17/07/2017
- Divisa: EUR

**616475** u DAA - Ø 50-20 - de Masa
Precio: 41.02
Para el taladrado sin fugas ni virutas hasta 16 bar (agua)/10 bar (gas). Taladro integrado con tope superior e inferior, guiado en casquillo metálico. Con resistencia calefactora vista para una transmisión óptima del calor. Tapón de cierre con junta anular sellante interior. Esfera soldable (DN3 32 = MV DN 32; DN3 40 = MV DN40; DN3 50 = K). Se puede comprobar la estanqueidad antes de taladrar con adaptador de prueba de presión y llave de accionamiento (ver gama de productos FRIATOOLS). La salida inyectada está dimensionada para realizar hasta dos soldaduras(excepto la 40-20 ref. 612630).
