# SAB - Toma simple con taladro integrado - Ø 63/32 - de Masa

- Propiedad del archivo: CONSTRUNARIO
- Formato: FIEBDC-3/2012
- Programa: Construnario Versión 3.51
- Fecha de los precios: 17/07/2017
- Divisa: EUR

**615091** u SAB - Toma simple con taladro integrado - Ø 63/32 - de Masa
Precio: 73.33
- Presión de servicio máxima admisible 16 bar (agua)/ 10 bar (gas). Accesorio compacto formado a partir de una montura de PE-AD con resistencia calefactora vista para una óptima transmisión de calor. Salida para instalar manguitos FRIALEN UB o MB. Taladrado sin virutas estando sin presión mediante el taladro integrado.
