# SA-XL - Toma Simple SA-XL - Ø 1000 - Ø 160 - de Masa

- Propiedad del archivo: CONSTRUNARIO
- Formato: FIEBDC-3/2012
- Programa: Construnario Versión 3.51
- Fecha de los precios: 14/02/2018
- Divisa: EUR

**616378** u SA-XL - Toma Simple SA-XL - Ø 1000 - Ø 160 - de Masa
Precio: 4343.80
- Presión de servicio máxima admisible 16 bar (agua)/ 10 bar (gas). Toma simple para la unión de un ramal o tubo de ventilación en tuberías de PEAD de gran diámetro, instalación sin presión o presión de servicio. Armadura en PEAD con resistencia calefactora descubierta para una transmision de calor optima para soldar con manguito FRIALEN MB o UB. Se debe montar con la herramienta XL VACUSET (ver gama de productos FRIATOOLS). Con indicador de fuente para inspección visual de la soldadura. La perforación se realiza con la herramienta FWAB XL (ver gama de productos FRIATOOLS). Con indicador de fuente para controlar visualmente la soldadura.
