# SA-TL - Toma Simple Top Loading - DN1 250/560 - DN2 32 DN3 21 - de Masa

- Propiedad del archivo: CONSTRUNARIO
- Formato: FIEBDC-3/2012
- Programa: Construnario Versión 3.51
- Fecha de los precios: 28/09/2017
- Divisa: EUR

**615465** u SA-TL - Toma Simple Top Loading - DN1 250/560 - DN2 32 DN3 21 - de Masa
Precio: 110.77
- Presión de servicio máxima admisible 16 bar (agua)/ 10 bar (gas). Para la adaptación variable a todos los diámetros de tubo en el rango indicado mediante el dispositivo de sujeción FRIALEN FRIATOP (ver gama de productos FRIATOOLS). Accesorio compacto formado a partir de una montura de PE-AD con resistencia calefactora vista para una transmisión óptima del calor. Extremo macho de salida para instalar manguitos FRIALEN UB o MB. Taladrado sin virutas estando sin presión mediante equipos de taladrado convencionales (recomendamos Hütz & Baumgarten www.huetz-baumgarten.de)
