# DAA (kit) - Ø 63-40 - de Masa

- Propiedad del archivo: CONSTRUNARIO
- Formato: FIEBDC-3/2012
- Programa: Construnario Versión 3.51
- Fecha de los precios: 17/07/2017
- Divisa: EUR

**616472** u DAA (kit) - Ø 63-40 - de Masa
Precio: 60.92
- Para el taladrado sin fuga ni virutas hasta 10 bar (gas) o 16 bar (agua). - Taladro integrado con tope superior e inferior. - Con resistencia calefactora vista para una transmisión óptima del calor. - Tapón de cierre con junta anular sellante interior. Montaje sin herramientas gracias al innovador sistema de fijación. - Protección opcional antivandálica con el tapón Frialen K d50. - Sólo requiere una única llave hexagonal número 17 (FWSS) para todas las dimensiones y para el tapón. - La longitud del extremo macho permite hasta dos soldaduras.
