# SA - Toma simple - Ř 125-110 - de Masa

- Propiedad del archivo: CONSTRUNARIO
- Formato: FIEBDC-3/2012
- Programa: Construnario Versión 3.51
- Fecha de los precios: 17/07/2017
- Divisa: EUR

**615584** u SA - Toma simple - Ř 125-110 - de Masa
Precio: 71.50
- Presión de servicio máxima admisible 16 bar (agua) / 10 bar (gas). Accesorio compacto formado a partir de una montura de PE-AD con resistencia calefactora vista para una transmisión óptima del calor. Extremo macho de salida para instalar manguitos FRIALEN UB o MB. Taladrado sin presión mediante equipos de taladrado convencionales (recomendamos Hütz & Baumgarten www.huetz-baumgarten.de).
