# RS -XL - Abrazadera de reparación RS - XL - Ø 710 - de Masa

- Propiedad del archivo: CONSTRUNARIO
- Formato: FIEBDC-3/2012
- Programa: Construnario Versión 3.51
- Fecha de los precios: 14/03/2016
- Divisa: EUR

**616369** u RS -XL - Abrazadera de reparación RS - XL - Ø 710 - de Masa
Precio: 3927.03
- Presión de servicio máxima admisible 16 bar (agua) / 10 bar (gas). Para la reparación en las tuberías con daños como arañazos, marcas o pequeñas roturas. Armadura en PE-AD con resistencia calefactora vista para una transmisión óptima de calor para soldar. Se debe montar con la herramienta XL VACUSET (ver gama de productos FRIATOOLS). Con testigos de fusión para controlar visualmente la soldadura. La fractura debe estar dentro de la zona de reparación y no debe estar cubierta por la zona de soldadura.
