# VSC-TL - Abrazadera de cierre TOP-LOADING - Ø 250-560 - de Masa

- Propiedad del archivo: CONSTRUNARIO
- Formato: FIEBDC-3/2012
- Programa: Construnario Versión 3.51
- Fecha de los precios: 14/03/2016
- Divisa: EUR

**615397** u VSC-TL - Abrazadera de cierre TOP-LOADING - Ø 250-560 - de Masa
Precio: 162.01
- Presión de servicio máxima admisible 16 bar (agua) / 10 bar (gas). Para la adaptación variable a todos los diámetros de tubo en el rango indicado mediante el dispositivo de sujeción FRIALEN FRIATOP (ver gama de productos FRIATOOLS). Montura de PE-AD para reparar pequeños daños de tubos con y sin fuga. Para cortar la fuga, se debe obturar el lugar de la misma con un tapón* aparte. Con resistencia calefactora vista para una transmisión óptima del calor. *El tapón no está incluido en esta referencia
