# VVS - Cierre y abrazadera de refuerzo - Ø 200 - de Masa

- Propiedad del archivo: CONSTRUNARIO
- Formato: FIEBDC-3/2012
- Programa: Construnario Versión 3.51
- Fecha de los precios: 14/03/2016
- Divisa: EUR

**615170** u VVS - Cierre y abrazadera de refuerzo - Ø 200 - de Masa
Precio: 166.87
- Presión de servicio máxima admisible 16 bar (agua) / 10 bar (gas). Accesorio compacto formado por 2 monturas de PE-AD para reparar pequeños daños en el tubo con y sin fuga. Para cortar la fuga, se debe obturar el lugar de la misma con un tapón* aparte (= d3). Con resistencias calefactoras vistas para una transmisión óptima del calor. *El tapón no está incluido en esta referencia
