# RS - Abrazadera de refuerzo - Ø 63 - de Masa

- Propiedad del archivo: CONSTRUNARIO
- Formato: FIEBDC-3/2012
- Programa: Construnario Versión 3.51
- Fecha de los precios: 14/03/2016
- Divisa: EUR

**612519** u RS - Abrazadera de refuerzo - Ø 63 - de Masa
Precio: 64.80
- Presión de servicio máxima admisible 16 bar (agua) / 10 bar (gas). Componente compacto formado por 2 monturas de PE-AD para reparar pequeños daños en el tubo sin fuga. Con resistencias calefactoras vistas para una transmisión óptima del calor.
