# FLR - Reducción embridada - Ø 160/100 - de Masa

- Propiedad del archivo: CONSTRUNARIO
- Formato: FIEBDC-3/2012
- Programa: Construnario Versión 3.51
- Fecha de los precios: 14/03/2016
- Divisa: EUR

**616214** u FLR - Reducción embridada - Ø 160/100 - de Masa
Precio: 473.08
- Presión de servicio máxima admisible 16 bar (agua). Accesorio compacto fabricado en taller a partir del reductor de PE-AD y la brida soldada FRIALEN EFL. Apto específicamente para unir horizontalmente válvulas embridadas a piezas en té FRIALEN T para derivaciones reducidas en DN 80 y DN 100. Para unir verticalmente bocas de agua con nuestro codo con base WF90° DN 110 o la pieza en T T, ¡hay que respetar la altura de cubrimiento! Sin cordón interior en la soldadura del reductor. Medidas de brida según DIN 2501, Parte 1. Se necesitan arandelas adicionales.
