# FLT - T - Embridada - Ø 160-80 - de Masa

- Propiedad del archivo: CONSTRUNARIO
- Formato: FIEBDC-3/2012
- Programa: Construnario Versión 3.51
- Fecha de los precios: 14/03/2016
- Divisa: EUR

**615592** u FLT - T - Embridada - Ø 160-80 - de Masa
Precio: 669.92
- Presión de servicio máxima admisible 16 bar (agua). Accesorio compacto de PE-AD. Combinación fabricada en taller a partir de pieza en T FRIALEN, reductor y brida soldada EFL (brida fija). Pieza en T con resistencias calefactoras vistas para una transmisión óptima del calor, gran profundidad de inserción, amplias zonas de soldadura y zonas frías que evitan el flujo de material fundido en los extremos y en el centro. Posibilita una ejecución sin dispositivos de sujeción-alineadores. Sin cordón de soldadura en el interior del reductor. Medidas de brida según DIN 2501, Parte 1. Se necesitan arandelas adicionales.
