# MUM - Transición manguito unión PE-AD/ Fundición (rosca macho hexagonal) - Ø 40-1 1/4" - de Masa

- Propiedad del archivo: CONSTRUNARIO
- Formato: FIEBDC-3/2012
- Programa: Construnario Versión 3.51
- Fecha de los precios: 14/03/2016
- Divisa: EUR

**612596** u MUM - Transición manguito unión PE-AD/ Fundición (rosca macho hexagonal) - Ø 40-1 1/4" - de Masa
Precio: 39.68
- Presión de servicio máxima admisible 16 bar (agua). Accesorio compacto con boca de PEAD con resistencia calefactora vista para una transmisión óptima del calor, con gran profundidad de inserción, con zonas de soldadura extra anchas así como zonas frías para evitar el flujo de material fundido en los extremos y en el centro. Terminal roscado hembra en fundición de unión permanente y anclado contra rotaciones en PE-AD. Geometría obturadora autosellante patentada sin junta elastomérica. Para uso en agua. Posibilita una ejecución sin dispositivos de sujeción-alineadores. Registrado por DVGW. Reg. nº DV-7501AU2256 y DV-7501AU2257
