# UAM ET - Manguitos de transición PE-AD - DN50-1 1/2" - de Masa

- Propiedad del archivo: CONSTRUNARIO
- Formato: FIEBDC-3/2012
- Programa: Construnario Versión 3.51
- Fecha de los precios: 14/07/2017
- Divisa: EUR

**616627** u UAM ET - Manguitos de transición PE-AD - DN50-1 1/2" - de Masa
Precio: 54.75
PE100 SDR11 Presión de servicio máxima admisible 16 bar (Agua). Accesorio de transición con embutido en PE-AD con tuerca loca para un fácil y rápido ensamblaje en una tuerca macho fija. Para uso en aplicaciones de agua. El extremo macho de PE es SDR11. La longitud del extremo macho de PE no es válida para el uso de los manguitos extralargos Frialong.
