# USTM - Transición manguito unión PE-AD/ acero (rosca hembra) - Ø 32-1" - de Masa

- Propiedad del archivo: CONSTRUNARIO
- Formato: FIEBDC-3/2012
- Programa: Construnario Versión 3.51
- Fecha de los precios: 14/03/2016
- Divisa: EUR

**612570** u USTM - Transición manguito unión PE-AD/ acero (rosca hembra) - Ø 32-1" - de Masa
Precio: 31.25
- Presión de servicio máxima admisible 5 bar (gas). Accesorio compacto con boca de PE-AD con resistencia calefactora vista para una transmisión óptima del calor, con gran profundidad de inserción, con zonas de soldadura extra anchas así como zonas frías para evitar el flujo de material fundido en los extremos y en el centro. Terminal roscado hembra en acero de unión permanente y anclado contra rotaciones en PE-AD. Geometría obturadora autosellante patentada sin junta elastomérica. Para uso en gas. Posibilita una ejecución sin dispositivos de sujeción-alineadores. Registrado por DVGW. Reg. nº DV-7501AU2256 y DV-7501AU2257
