# USTRS - Transición PE-AD/ Acero - Ø 50/40 - de Masa

- Propiedad del archivo: CONSTRUNARIO
- Formato: FIEBDC-3/2012
- Programa: Construnario Versión 3.51
- Fecha de los precios: 14/07/2017
- Divisa: EUR

**616636** u USTRS - Transición PE-AD/ Acero - Ø 50/40 - de Masa
Precio: 38.87
- Presión de servicio máxima admisible 10 bar (gas). Accesorio compacto. Terminal macho con extremo para soldar mecanizar sin dispositivos de sujeción con manguitos FRIALEN MB ó UB. Extremo en acero de unión permanente y anclado contra rotaciones en PEAD. Geometría obturadora autosellante patentada sin junta elastomérica. Necesita poco aislamiento gracias al recubrimiento del tubo protector. Para uso en gas. Racor en tubo de acero identificado con sello (para uso en gas, hasta 10 bar). Registrado por DVGW. Reg. nº DV-7501AU2256 y DV-7501AU2257
