# USTR - Transición PE-AD/ Acero - Ø 50/40 - de Masa

- Propiedad del archivo: CONSTRUNARIO
- Formato: FIEBDC-3/2012
- Programa: Construnario Versión 3.51
- Fecha de los precios: 14/03/2016
- Divisa: EUR

**612782** u USTR - Transición PE-AD/ Acero - Ø 50/40 - de Masa
Precio: 45.79
- Presión de servicio máxima admisible 10 bar (gas). Componente compacto. Boca de PE-AD con resistencias calefactoras vistas para una transmisión óptima del calor, gran profundidad de inserción, amplia zona de soldadura y zonas frías para evitar el flujo de material fundido en el extremo y en el área de transición para poder soldar sin dispositivos de sujeción. Terminal en acero de unión permanente y anclado contra rotaciones en PE-AD. Geometría obturadora autosellante patentada sin junta elastomérica. Para uso en gas. Racor de tubo de acero identificado con sello (para uso en gas, hasta 10 bar). Registrado por DVGW. Reg.nº DV-7501AU2256, DV-7501AU2257 y DV-7501AU2258
