# YS - Piezas en YS con espirales calefactoras y punta PE 100 SDR 11 - Ø 32-32-40 - de Masa

- Propiedad del archivo: CONSTRUNARIO
- Formato: FIEBDC-3/2012
- Programa: Construnario Versión 3.51
- Fecha de los precios: 14/03/2016
- Divisa: EUR

**640035** u YS - Piezas en YS con espirales calefactoras y punta PE 100 SDR 11 - Ø 32-32-40 - de Masa
Precio: 23.63
- Presión de servicio máxima admisible 16 bar ( Agua) / 10 bar ( Gas). Unión de tubos (tubo en Y) de diseño compacto con 2 manguitos integrados y una punta PE. Unión con la tubería de mpalme, p. ej. con ángulo FRIALEN de 90°. Marca SKZ A 500 (SKZ HR 3.26)
